# Reinigung Schl St.aldegund 2026 Beton u.stahl
Angebotsaufforderung (GAEB DA XML 3.2, DA83)
Projekt: 808W026001
Währung: EUR
Nebenangebote zugelassen: ja
Vergabeart: Öffentliche Ausschreibung
Abgabeort: WSA Koblenz, Schartwiesenweg 4, 56070 Koblenz
Auftraggeber: Wasser- und Schifffahrtsamt Koblenz, Schartwiesenweg 4, 56070 Koblenz, Telefon 0261/9819-0, Fax 0261/9819-3155; Vergabenummer: 2014-51650000-001
Erstellt mit: GXML Toolbox V3.3 R20210630, iTWO_64 V10.0.894, 29.01.2026

## Rein2026 Reinigung Schl St. Aldegund 2026 Beton u. Stahlwasserbau
Datum: 29.01.2026

### Abschnitt 1 Reinigungsarbeiten Schleuse St. Aldegund

#### Unterabschnitt 1.1 Technische Bearbeitung

**1.1.10 Bauzeitenplan liefern**
Bauzeitenplan mit einer Aufgliederung in die
wesentlichen Leistungen prüffähig liefern
für die Baumaßnahme
für einen Bauablauf nach Wahl des AN.
Angaben im Bieterangaben-Verzeichnis über
Bauablauf '....................................................'
Ablieferung in 2-facher Ausfertigung.
fortschreiben
und entsprechend dem Bauablauf nach Angaben des AG
als Balkenplan.
.
Menge: 1,000 St

#### Unterabschnitt 1.2 Baustelleneinrichtung

**1.2.10 Baustelle einrichten**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.2.20 Baustelle räumen**
*** Pauschalposition
Baustelle von allen Geräten, Anlagen, Einrichtungen und
dgl. räumen. Benutzte Flächen und Wege entsprechend dem
ursprünglichen Zustand herrichten. Soweit nicht für bestimmte Leistungen für das Räumen der Baustelle gesonderte Positionen im Leistungsverzeichnis enthalten
sind, gilt die Pauschale
für alle Leistungen sämtlicher Abschnitte des Leistungsverzeichnisses.
Menge: 1,000 Psch

#### Unterabschnitt 1.3 Reinigungsarbeiten Schleusenkammer

**1.3.10 Reinigung von Betonflächen -Wände-**
Betonflächen der rechten und linken Kammerwand von Muschel- und Algenbewuchs sowie Ablagerungen nach Baubeschreibung reinigen.
Das Laden und Abtransportieren des Reinigungsgutes wird gesondert vergütet.
Fläche: Wände
Menge: 3828,000 m2

**1.3.20 Reinigung von Betonflächen -Sohle-**
wie vor.

Fläche: Sohle
Menge: 1993,000 m2

#### Unterabschnitt 1.4 Reinigungsarbeiten Oberer Ein- und Ausfahrtsbereich (Oberhaupt)

**1.4.10 Reinigung von Betonflächen -Wände Oberhaupt-**
Betonflächen der rechten und linken Kammerwand von Muschel- und Algenbewuchs sowie Ablagerungen  nach Baubeschreibung reinigen.
Das Laden und Abtransportieren des Reinigungsgutes wird gesondert vergütet.
Fläche: Wände
Menge: 307,000 m2

**1.4.20 Reinigung von Betonflächen -Sohle Oberhaupt-**
wie vor

Fläche: Sohle (Boden)
Menge: 295,000 m2

**1.4.30 Reinigung von Betonflächen -Prallbalken und Stützkörper-**
wie vor

Flächen: Sohle, Decken, Wände
Menge: 292,000 m2

**1.4.40 Reinigung von Betonflächen -Obertornischen li. und re. Seite-**
wie vor

Flächen: Wände
Menge: 139,000 m2

**1.4.50 Reinigung Führungsschienen f. Triebstockketten**
wie vor

Fläche: senkrechte Schienen (2 U- Schienen einschl. Konsolen)
Menge: 26,000 m

#### Unterabschnitt 1.5 Reinigungsarbeiten Unterer Ein- und Ausfahrtsbereich (Unterhaupt)

**1.5.10 Reinigung von Betonflächen - Wände Unterhaupt-**
Betonflächen der rechten und linken Kammerwand von Muschel- und Algenbewuchs sowie Ablagerungen  nach Baubeschreibung reinigen.
Das Laden und Abtransportieren des Reinigungsgutes wird gesondert vergütet.

Fläche: Wände
Menge: 523,000 m2

**1.5.20 Reinigung von Betonflächen -Sohle Unterhaupt-**
wie vor.

Fläche: Sohle
Menge: 266,000 m2

#### Unterabschnitt 1.6 Reinigungsarbeiten Stahlwasserbau

**1.6.5 Reinigung Untertor**
Stahlwasserbauflächen von Muschel- und Algenbewuchs sowie Ablagerungen nach Baubeschreibung reinigen.
Das Öffnen und Schließen der Zugangsöffnungen
 (4 Mannlöcher) in die zu reinigenden Torinnenräume ist d. d. AN vorzunehmen. Beschichtung PAK-haltig.
Das Laden und Abtransportieren des Reinigungsgutes wird gesondert vergütet.

Bauteil: Untertor
Menge: 850,000 m2

**1.6.10 Reinigung Obertor**
Stahlwasserbauflächen von Muschel- und Algenbewuchs sowie Ablagerungen nach Baubeschreibung reinigen.
Das Öffnen und Schließen der Zugangsöffnungen
 (4 Mannlöcher) in die zu reinigenden Torinnenräume ist d. d. AN vorzunehmen. Beschichtung PAK-haltig.
Das Laden und Abtransportieren des Reinigungsgutes wird gesondert vergütet.

Bauteil: Obertor
Menge: 850,000 m2

#### Unterabschnitt 1.7 Reinigung Pegelschacht (Kammerpegel)

**1.7.10 Reinigung Pegelschacht linke Kammerseite (landseitig)**
Betonflächen von Muschel- und Algenbewuchs sowie Ablagerungen  nach Baubeschreibung reinigen.
B x L = 1,0 x 1,0 m.
Tiefe = 9,80 m.
Arbeitskörbe und/ oder Absturzsicherungen sind d. d. AN zu stellen..
Incl. Reinigung der Zulaufleitung DN 300, L = 1,60 m durch ausspülen mit C-Schlauch o.Ä..
Ausführungszeitpunkt nach Abstimmung mit dem AG.
Menge: 39,000 m2

#### Unterabschnitt 1.8 Wasserhaltungsarbeiten

**1.8.10 Einsatz der Pumpenanlagen**
*** Pauschalposition
Anlage aus mehreren u.a. flachabsaugenden Pumpen zum Freihalten und Trockenlegen der, zu reinigenden bzw. gereinigten Kammersohle betriebsbereit aufbauen und nach Einsatz abbauen. Vorhalten und Betreiben während der gesamten Bauzeit, insbesondere während der Bauwerksprüfung bis zum 26.05.2014 durch den AG werden nicht gesondert vergütet.
Förderdurchfluss ueber 1 bis 4 m³/h,
geodaetische Förderhoehe ab Baugrubensohle bis 1,00 m.
Entfernung zum Ober- oder Unterhaupt max. 150 m.

Stark verschmuztes, mit Schlamm, Sand, Algen- und Muscheln belastetes Wasser ist mit geeigneten Pumpen u. ä. aus der Schleusenkammer zu entfernen.
Am Unterhaupt über den Revisionsverschluss nach Unterstrom in die Mosel.
Förderdurchfluss ueber 1 bis 4 m³/h,
geodaetische Förderhoehe ab Baugrubensohle bis 8,50 m.

Am Oberhaupt seitlich über die Plattform in die Mosel,
Förderdurchfluss ueber 1 bis 4 m³/h,
geodaetische Förderhoehe ab Baugrubensohle bis 13,50 m.
Erforderliche Zu- und Ableitungen, Reserveeinrichtungen (ausgenommen Notstromanlage) sowie Umbauen und Um-
setzen im Bereich aller Einsatzstellen werden nicht gesondert vergütet.
Menge: 1,000 Psch

#### Unterabschnitt 1.9 Laden und Transportieren des Räumgutes

**1.9.10 Räum- und Reinigungsgut laden und transportieren**
Räum- und Reinigungsgut aus den zu reinigenden Bereichen laden, innerhalb der Schleusenanlage transportieren. Die Arbeiten erfolgen anlagenbedingt größtenteils händisch und zu Fuß. Einzukalkulieren sind alle Erschwernisse. Material mit geeigneten Behältern und Hebegeräten aus der Schleuse entfernen und zu einem Lagerort auf der Schleusenanlage transportieren, Entfernung max. 200 m.
Menge: 3,000 t

#### Unterabschnitt 1.10 Stundenlohnarbeiten

**1.10.10 Verrechungssatz für Arbeitskraft**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Werkpoliere oder dgl. (Berufsgruppe I).
Menge: 10,000 h

**1.10.20 Verrechungssatz für Arbeitskraft**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 10,000 h

**1.10.30 Verrechungssatz für Arbeitskraft**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Hilfsarbeiter.
Menge: 10,000 h

**1.10.40 Verrechnungssatz für Baugerät**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Hochdruckwasserstrahlgeraet.
Angaben im Bieterangaben-Verzeichnis ueber
Geraetehersteller '....................................................'
,
Geraetetyp '....................................................'

,
Geraetekenngroesse '....................................................'
.
Menge: 10,000 h
